# V1
Angebotsaufforderung (GAEB DA XML 3.0, DA83)
Projekt: 017400
Währung: EUR
Erstellt mit: GXML Toolbox V3.3 R20230829, iTWO_64 V24.0.454, 02.02.2026

## 07_010 Gerüstarbeiten
Datum: 02.02.2026

*Hinweis: Bauvorhaben*
Bauleiter: Herr Jäger

E-Mail: torsten.jaeger@covivio.immo

Hinweis: Die Titel Giebelbrandwand werden vom Nachbargrundstück montiert. Die Dächer des VH (Nachbar Gründach) und HH (Nachbar Garagendach Einhangdecke mit Bitumen) müssen gut geschützt werden. Das Garagendach ist wenig belastbar. Lasten müssen durchgesteift werden. Die Titel der Giebelbrandwände kommen vorausgesetzt der Zustimmung des Nachbarn zur Ausführung.

Die BE-Stellung erfogt durch das Gewerk WDVS
vor der Ausführung der Fassadenarbeiten, da aufgrund beengter Platzverhältnisse die Gewerke Fenster, Gerüst (bauseits) und Dachdecker als Vorgewerke tätig werden müssen.

| Baustelleneinrichtung | 13.04.2026 |
| --- | --- |
| Gerüststellung | 15.04.2026 bis 27.11.2026 |
| Dachdeckerarbeiten | 18.05.2026 bis 10.07.2026 |
| Fensterbauarbeiten | 13.04.2026 bis 31.07.2026 |
| Wärmedämmung / Fassadenarbeiten | 22.06.2026 bis 18.11.2026 |
| Elektroarbeiten | 31.08.2026 bis 18.12.2026 |
| Austausch Hauseingangstüren | 19.10.2026 bis 30.10.2026 |
| Tischlerarbeiten/Anstricharbeiten/Bodenleger | 26.10.2026 bis 12.03.2027 |
| Außen-/Hofanlage | 23.02.2027 bis 17.04.2027 |

*Hinweis: Fotos*
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Foto Straßenansicht Turinerstraße 20, 13347 Berlin (Foto aufgenommen 2025)

*Hinweis: A) ALLGEMEINE VORBEMERKUNGEN*
A) ALLGEMEINE VORBEMERKUNGEN FÜR LEISTUNGSVERZEICHNISSE (MLV)

=================================================================

A1) ALLGEMEINES

Diesem Leistungsverzeichnis liegen die "Zusätzliche Vertragsbedingungen für die Ausführung von Bauleistungen (Z-VOB/B)" der Covivio Immobilien GmbH in der bei Vertragsabschluß gültigen Fassung zugrunde.

Für nach diesem Leistungsverzeichnis auszuführende Leistungen gelten, ergänzend zur den jeweiligen Leistungsbeschreibungen der einzelnen Positionen, bei evtl. Widersprüchen in nachfolgend genannter Reihenfolge, folgende Bedingungen:

1. diese “allgemeine Vorbemerkungen für Leistungsverzeichnisse“ (A)
2. die sich anschließenden “allgemeine technische Vorbemerkungen“ (B)
3. die sich anschließenden “besondere technische Vorbemerkungen“ (für dieses Gewerk) (C)
4. die “Zusätzliche Vertragsbedingungen für die Ausführung von Bauleistungen Z-VOB/B“
5. Baustellenordnung der Covivio Immobilien GmbH in der jeweils gültigen Fassung

Mit Abgabe seines Angebotes bzw. Annahme des Vertrages erklärt der AN, dass von ihm sämtliche gesetzlichen, behördlichen und berufgenossenschaftlichen Auflagen erfüllt werden, die zur Ausführung der im LV beschriebenen Leistungen erforderlich sind.

Es dürfen nur solche Materialien verwendet werden, über die der AN das uneingeschränkte Eigentumsrecht besitzt und die vollkommen frei von Rechten Dritter sind.

Für die Ausführung der Arbeiten ist Fachpersonal in ausreichender Zahl einzusetzen.
Hierbei ist darauf zu achten, dass für die Ausführung sämtlicher Arbeiten unsere Baustellenordnung in der jeweils gültigen Fassung zu beachten ist, die dem ausführenden Fachpersonal in geeigneter Form zur Kenntnis zu geben ist.

A2) KUNDENDIENST

Die Arbeiten werden in, an oder in der Nähe bewohnter Häusern ausgeführt.

Der Auftraggeber (AG) erwartet vom AN tatkräftige Unterstützung bei den Bemühungen, berechtigten Mieterwünschen zu entsprechen. Dazu gehören insbesondere folgende Verpflichtungen:

1) Alle Handwerker/Mitarbeiter des AN haben die Verpflichtung, Kunden des AG (Mietern) höflich und hilfsbereit zu begegnen. In Gesprächen mit den Mietern ist das Bemühen von Covivio Immobilien GmbH um einen verbesserten Kundendienst herauszustellen.

2) Die Mieter betroffener Häuser sind rechtzeitig vor Durchführung der Reparaturarbeiten zu verständigen, ggf. durch Aushang im Treppenhaus oder auch individuelle Terminvereinbarung mit dem einzelnen Mieter.

3) Bei Arbeiten in Wohnungen/ Kellern sind Möbel und sonstiges Mietereigentum, Bodenflächen und angrenzende Bauteile etc. im Bereich der auszuführenden Arbeiten durch Folie, evtl. Schaltafeln oder Ähnliches zu schützen.

A3) PREISE

In den Einheitspreisen sind sämtliche Kosten, wie Lohn-, Material- und Nebenkosten enthalten, insbesondere auch:

1) Koordination / Terminabsprache(n) mit dem(den) Mieter(n) / Kundenbetreuer(n) / Bauleiter(n)

2) sämtliche Fahrt- und Transportkosten,

3) sämtliche tariflichen Zulagen wie z.B. Schmutz- und Staubzulagen, Zulagen für ekelerregende
Arbeiten etc.,

4) Befestigungsmittel aller Art; Hilfsstoffe wie Nägel, Bindedraht und Kleinmaterial sowie alle Baustoffe, die zur kompletten Erstellung der Leistung erforderlich sind,

5) die Abdeckung von Einrichtungsgegenständen zum Schutz vor Beschädigung und Verschmutzung (bei Arbeiten in Wohnungen/ Kellern)

6) das, ggf. tägliche, Säubern der Arbeitsstelle / Treppenhäusern

7) der Ausbau und Abtransport sowie die ordnungsgemäße Entsorgung, einschließlich Kippgebühren, sämtlichen Bauschutts und aller alter, schadhafter Teile. Teile, für die sich der AG eine generelle oder einzelfallbezogene Prüfung vorbehalten hat, sind bis zu diesem Zeitpunkt, längstens jedoch für die Dauer von 10 Wochen, vom AN vorzuhalten und dürfen erst danach entsorgt werden.

8) Alle weiteren Nebenleistungen, die zur Erfüllung der in den Leistungspositionen beschriebenen Hauptleistungen, unter Beachtung aller einschlägigen Vorschriften, erforderlich sind, im LV aber nicht gesondert aufgeführt sind.

Erforderliche Leistungen, die in den nachfolgenden Leistungspositionen nicht enthalten sind, sind der Abteilung Einkauf des AG, möglichst vor Ausführung, in Form eines Nachtragsangebotes zur Genehmigung aufzugeben. Die Preise für derartige Zusatzleistungen sind auf der Kalkulationsbasis der Einheitspreise dieses LV's zu kalkulieren und die Positionen sind so ausreichend und umfassend zu beschreiben, dass sowohl eine sachlich-fachliche als auch eine kalkulatorische Nachprüfung durch den AG gewährleistet ist, hierzu gehört insbesondere die Angabe der verfahrenen Stunden.

A4) SONSTIGES

Die in diesen Bedingungen festgelegten Pflichten hat der AN jedem Dritten aufzuerlegen, dessen er sich zur Erfüllung dieser Pflichten bedient.

*Hinweis: B) ALLGEMEINE TECHNISCHE VORBEMERKUNGEN*
B)  ALLGEMEINE TECHNISCHE VORBEMERKUNGEN
============================================

B1) ALLGEMEINES

Für Lieferung und Ausführung gelten neben dem Leistungsverzeichnis:

1.  die neuesten DIN-Vorschriften, VDE- und VDI-Richtlinien

2.  die Vorschriften der zuständigen Behörden (z.B. Bauaufsicht, Gewerbeaufsicht, Brandverhütung,
  TÜV, Berufsgenossenschaften und Versorgungsbetriebe,

3.  die Bestimmungen der Gerüstbauordnung

4.  die Festlegungen des jeweiligen Werkstoffherstellers. Die Werkstoffe müssen den
  geforderten Bedingungen der Leistungsbeschreibung entsprechen.
B2) FACHSPEZIFISCHE NACHWEISE

Fachspezifische Nachweise, z.B. für den Umgang mit Asbest, PAK, und dergleichen, sind auf Anforderung des (AG) jederzeit und umgehend zu erbringen

Bei wesentlichen Änderungen z.B. Ausscheiden eines befähigten Mitarbeiters oder Auslaufen eines befristeten Nachweises (z.B. Schweißnachweis) ist der AN verpflichtet dies unverzüglich beim (AG) schriftlich anzuzeigen. Ebenso sind die jeweils gültigen Unfallverhütungsvorschriften zu beachten und unbedingt einzuhalten.

B3) GEBÄUDESCHÄDEN

Falls dem AN bei der Durchführung von Reparaturarbeiten weitere Gebäudeschäden bekannt werden (auch an anderen Gewerken), so hat er dem zuständigen Bauleiter des AG hierüber umgehend zu unterrichten.

B4) LAGER- UND ABSTELLFLÄCHEN

Die Errichtung von Lager- und Arbeitsplätzen ist mit der jeweiligen Bauleitung vorher abzustimmen.

Baustoffe und Bauteile dürfen nicht in den Treppenhäusern und/oder auf anderen
Verkehrsflächen gelagert werden.

Bauschutt darf grundsätzlich nicht im Gebäude gelagert werden.

B5) BEDINGUNGEN FÜR DIE ENTSORGUNG VON ABFÄLLEN

Der AN ist verpflichtet, die beim AG anfallenden Abfälle ordnungsgemäß und sofort zu entsorgen. Zu diesem Zweck hat er die einschlägigen Gesetze, Verordnungen und sonstigen öffentlich-rechtlichen Vorschriften  z.B. das Kreislaufwirtschafts- und Abfallgesetz - einzuhalten. Eine Zwischenlagerung von Abfällen ist nicht gestattet.

Sollten die für den Transport und die Entsorgung erforderliche Genehmigungen erlöschen, ist dies dem AG unverzüglich schriftlich mitzuteilen. Mit Übernahme der Abfälle durch den AN gehen Eigentum, Gefahr, Verkehrssicherungspflicht und öffentlich-rechtliche Verantwortung auf diesen über.

Der AG behält sich vor zu prüfen, ob der AN seinen Pflichten nachgekommen ist. Hierzu kann der AG Einsicht nehmen in die vom AN nach öffentlich-rechtlichen Vorschriften zu führenden Nachweisbücher und in den Genehmigungsbescheid der angefahrenen Abfallentsorgungsanlage, dessen Vorlage der AN zu bewirken hat.

Der AN hat zur Abdeckung aller - sowohl seiner als auch die des AG sich aus der Abfallbeseitigung ergebenden Haftungsrisiken unter Einschluß des Gewässerschäden-Haftungsrisikos auf seine Kosten eine Haftpflichtversicherung in ausreichender Höhe für Personen-, Sach- und Vermögensschäden abzuschließen und dem AG den Abschluß auf Verlangen nachzuweisen. Diese Regelung läßt die Haftung des AN unberührt.

B5) BEDINGUNGEN FÜR BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

*Hinweis: ZTV-Gerüstarbeiten*
Zusätzliche Technische Vertragsbedingungen (ZTV) Gerüstbauarbeiten

1. Allgemein

1.1
Maßgebend für die Lieferung und Ausführung der Leistungen sind die ATV in der
VOB-Teil C und weitere DIN-Vorschriften.
Alle Leistungen sind nach dem zum Zeitpunkt der Ausführung geltenden Normen, Verordnungen, Richtlinien etc. auszuführen.

Folgende Vorschriften sind besonders zu beachten:

DIN 4420 Teil 1-3  Arbeits- u. Schutzgerüste
DIN EN 39Systemunabhängige Stahlrohre Gerüste
DIN EN 1004Fahrbare Arbeitsbühnen aus vorgefertigten Bauteilen
DIN EN 1065Baustützen aus Stahl mit Ausziehvorrichtung
DIN EN 1263Teil 1-2 Schutznetze (Auffang- Sicherheitsnetze)
DIN EN 12810Teil 1-2 Fassadengerüste aus vorgefertigten Bauteilen
DIN EN 12811 Teil 1-3 Temporäre Konstruktionen für Bauwerke
DIN EN 12812 Traggerüste (Anforderungen, Bemessungen u. Entwurf
DIN EN 12813Stützentürme aus vorgefertigten Bauteilen
DIN EN 13374Temporäre Seitenschutzsysteme
DIN 18299Nebenleistungen
DIN 18451Abrechnungsnorm

Unfallverhütungsvorschriften/ Regeln der BG Bau
(Berufsgenossenschaft der Bauwirtschaft)
BGV  BG-Vorschriften
BGR  BG-Regel (insbesondere BGR 179  Einsatz von Schutznetzen (insbesondere BGI 663 Handlung an Schutznetzen)
BGG  BG-Grundsätze
BetrSichVBetriebssicherheitsverordnung mit den dazugehörigen Technischen Regeln „TRBS"
a.a.R.d.T.Die Allgemein anerkannten Regeln der Technik

Die Baustellenordnung der Covivio Immobilien GmbH
(siehe unter: www.covivio.de/Handwerkermarktplatz)

1.3
Sämtliche Dokumentationen (z.B. Aufbau- u. Verwendungs- anleitung, Statikbe- rechnungen bei Abweichungen von der Regelausführung, Prüfprotokolle der Gerüstfreigabe) sind auf Verlangen des AG vorzulegen.

1.4.
Die Maschenweite der Schutznetze darf max. 100 mm betragen. Schutznetze sind nur begrenzt haltbar, max. 3-5 Jahre je nach Hersteller (siehe auch Prüfetikett). Es dürfen nur zugelassene Befestigungsmittel verwendet werden keine Kabelbinder. Es darf auch nicht Masche für Masche an der Tragkonstruktion befestigt werden oder das Gerüstrohr durch die Maschen gezogen werden.

1.5
Das Einrichten der Baustelle, Vorhalten, Unterhalten und Abräumen der kompletten Baustelleneinrichtung werden nicht besonders vergütet.

1.6
Alle vom Auftragnehmer benutzten Flächen, Wege und Straßen sind täglich zu säubern und gegen Beschädigungen zu schützen.

1.7
Material und Unterkunftsräume werden bauseits nicht zur Verfügung gestellt.

1.8
Das Beseitigen von Bauschutt obliegt allein dem Auftragnehmer und wird nicht gesondert vergütet. Die Baustelle ist täglich stets sauber zu halten und sämtlicher Bauschutt- und Materialreste sind regelmäßig abzufahren. Der Auftraggeber kann jederzeit den Auftragnehmer zur Beseitigung auffordern.

Artenschutz an Gebäuden
Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen eines drohenden Verstoßes gegen § 44 BNatSG in dem entsprechenden Bereich vorübergehend bis zur abschließenden Klärung der weiteren Vorgehensweise auszusetzen.

Mit Abgabe des Angebotes erkennt der Auftraggeber diese ZTV uneingeschränkt an.

### Bereich 1 Gerüstbauarbeiten

#### Abschnitt 1.1 Vorderfront (31 Wochen)

**1.1.10 Standgerüst 300 kg/m²**
Standgerüst, Stahlrohrrahmengerüst einschl. innen liegendem Leitergang, gem. Beachtung der geltenden Normen, sowie gem. der Aufbau- u. Verwendungsanleitung
der Gerüsthersteller für die Fassaden-, Klempner- u. Dachdeckerarbeiten
Gerüst auf- und auf Anweisung der Bauleitung abbauen.

Lastklasse:  4
Nutzgewicht:  300 kg/m²
Breitenklasse:  W09 (mind. 0,90m)
Menge: 450,000 m2

**1.1.20 Standgerüst / Vorhaltung (31W)**
Standgerüst / vorhalten (Gebrauchsüberlasssung) in m²/Woche
Menge: 13950,000 m2Wo

**1.1.30 Zulage mont. VWS-Ankern**
Zulage mont. VWS-Ankern. Aufbauen und abbauen
Menge: 450,000 m2

**1.1.40 VWS-Ankern / Vorhalten**
VWS-Ankern vorhalten (Gebrauchsüberlasssung) in m²/Woche
Menge: 13950,000 m2Wo

**1.1.50 30er-Konsolausleger**
Konsolausleger 30cm
30-iger Konsolausleger montieren und auf Anweisung der Bauleitung abbauen.
Menge: 210,000 m

**1.1.60 30er-Konsolausleger / Vorhalten**
30er-Konsolausleger  /  vorhalten
(Gebrauchsüberlasssung) in m/Woche
Menge: 6510,000 mWo

**1.1.70 60er-Konsolausleger**
*** Bedarfsposition ohne GB
Konsolausleger 60cm
60-iger Konsolausleger montieren und auf Anweisung der Bauleitung abbauen.
Menge: 1,000 m

**1.1.80 60er/ Vorhalten**
*** Bedarfsposition ohne GB
60er-Konsolausleger  /  vorhalten
(Gebrauchsüberlasssung) in m/Woche
Menge: 31,000 mWo

**1.1.90 Gerüstbrückenkonstruktion**
Gerüstbrückenkonsturktion statisch ausreichend mit Horizontal- und Vertikalverbänden ausgestattet, zur Aufnahme der Gerüstlasten, aufbauen und abbauen
Menge: 14,000 m

**1.1.100 Gerüstbrückenkonstruktion / Vorhalten**
Gerüstbrückenkonstruktion / vorhalten
(Gebrauchsüberlasssung) in m/Woche
Menge: 434,000 mWo

**1.1.110 Dachdeckerfangschutz**
Dachdeckerfangschutz 2,00 m hoch, einschließlich den erforderlichen Auslegern und Netzen aufbauen und abbauen
Menge: 22,000 m

**1.1.120 Dachdeckerfangschutz / Vorhalten**
Dachdeckerfangschutz / vorhalten
(Gebrauchsüberlasssung) in m/Woche
Menge: 682,000 mWo

**1.1.130 Gerüsttreppenturm**
Gerüsttreppenturm nach DIN EN 12811 Arbeitsgerüste als Aufstieg zum erreichen hochgelegener Arbeitsplätze in das Gerüst der Hauptposition integriert. Einschl. Innen- und Außengeländer aufbauen und wieder abbauen.

L: ca. 2,50 m, H: ca. 18,50 m
Menge: 1,000 Stk

**1.1.140 Gerüsttreppenturm / Vorhalten**
Gerüsttreppenturm / vorhalten
(Gebrauchsüberlasssung) in Stk./Woche
Menge: 31,000 StWo

**1.1.150 verschließbare Bautür Gerüsttreppenturm**
verschließbarer Bautür zum Schutz des Zutritts unbefugter Personen aufbauen und wieder abbauen.
Menge: 1,000 Stk

**1.1.160 verschließbare Bautür Gerüsttreppenturm / Vorhalten**
verschließbare Bautür Gerüsttreppenturm / Vorhalten
(Gebrauchsüberlasssung) in Stk./Woche
Menge: 31,000 StWo

**1.1.170 Passantenschutztunnel**
Passantenschutztunnel (Breite = 1,65 m/ Höhe 2,10 m) aufbauen und nach Abnahme der Leistungen wieder beseitigen, einschl. dem fachgerechten Verschließen von entstandenen Gerüstankerlöchern.
Menge: 18,000 m

**1.1.180 Passantenschutztunnel / Vorhalten**
Passantenschutztunnel / vorhalten
(Gebrauchsüberlasssung) in m/Woche
Menge: 558,000 mWo

**1.1.190 Gerüstnetze**
Gerüstfläche mit geeigneten Netzen fachgerecht zum Schutz vor Witterungseinflüssen wie z. B. Wind, Staub, Regen, Sonne, etc., abhängen, verankern und nach Abnahme wieder beseitigen.
Menge: 520,000 m2

**1.1.200 Gerüstnetze/ Vorhalten**
Gerüstnetze/ vorhalten
(Gebrauchsüberlasssung) in m²/Woche
Menge: 16120,000 m2Wo

**1.1.210 Transportturm**
*** Bedarfsposition ohne GB
Transportturm, 1 Feld breit mit Stahlrohrrahmengerüst, L=2,50 m, H=ca. 18,50 m vor dem Gerüst montieren, zur Vergrößerung der Lagerffläche, audbauen und abbauen, einschl. innenliegendem Leitergang
Menge: 1,000 Stk

**1.1.220 Transprotturm / Vorhalten**
*** Bedarfsposition ohne GB
Transprotturm / vorhalten
(Gebrauchsüberlasssung) in Stk./Woche
Menge: 31,000 StWo

**1.1.230 Bauaufzug**
Bauaufzug mit Personenbeförderung nach TRA 1100 /
GEDA 500Z/ZP
Grundfläche des Förderkorbes: 1,60 m x 1,40 m
Förderhöhe: ca. 18,50 m
Nutzlast:  500 kg

Montage und Demontage eines Bauaufzuges inkl.:
-Stromanschluß vom Baustromverteiler bis zur Aufzugsgrundeinheit
-Etagengeländer
-Wartung und Pflege sowie einsatzbedingte Prüfungen
nach den Unfallverhütungsvorschriften (UVV), sowie
gem. technischen Richtlinien für Bauaufzüge. (Vorhaltung)
-Sicherung gegen unbefugtes Betreten und
Versperren der Aufzugsfahrbahn, gemäß den
gültigen Vorschriften.
Menge: 1,000 Stk

**1.1.240 Bauaufzug / Vorhalten**
Bauaufzug / vorhalten
(Gebrauchsüberlasssung) in Stk./Woche
Menge: 31,000 StWo

#### Abschnitt 1.2 1. Hof (31 Wochen)

**1.2.10 Standgerüst 300 kg/m²**
Standgerüst, Stahlrohrrahmengerüst einschl. innen liegendem Leitergang, gem. Beachtung der geltenden Normen, sowie gem. der Aufbau- u. Verwendungsanleitung
der Gerüsthersteller für die Fassaden-, Klempner- u. Dachdeckerarbeiten
Gerüst auf- und auf Anweisung der Bauleitung abbauen.

Lastklasse:  4
Nutzgewicht:  300 kg/m²
Breitenklasse:  W09 (mind. 0,90m)
Menge: 900,000 m2

**1.2.20 Standgerüst / Vorhaltung**
Standgerüst /  vorhalten (Gebrauchsüberlasssung) in m²/Woche
Menge: 27900,000 m2Wo

**1.2.30 Zulage mont. VWS-Ankern**
Zulage mont. VWS-Ankern. Aufbauen und abbauen
Menge: 900,000 m2

**1.2.40 VWS-Ankern / Vorhalten**
VWS-Ankern / vorhalten (Gebrauchsüberlasssung) in m²/Woche
Menge: 27900,000 m2Wo

**1.2.50 30er-Konsolausleger**
Konsolausleger 30cm
30-iger Konsolausleger montieren und auf Anweisung der Bauleitung abbauen.
Menge: 450,000 m

**1.2.60 30er-Konsolausleger / Vorhalten**
30er-Konsolausleger  /  vorhalten
(Gebrauchsüberlasssung) in m/Woche
Menge: 13950,000 mWo

**1.2.70 60er-Konsolausleger**
Konsolausleger 60cm
60-iger Konsolausleger montieren und auf Anweisung der Bauleitung abbauen.
Menge: 200,000 m

**1.2.80 60er-Konsolausleger / Vorhalten**
60er-Konsolausleger  /  vorhalten
(Gebrauchsüberlasssung) in m/Woche
Menge: 6200,000 mWo

**1.2.90 Gerüstbrückenkonstruktion**
Gerüstbrückenkonsturktion statisch ausreichend mit Horizontal- und Vertikalverbänden ausgestattet, zur Aufnahme der Gerüstlasten, aufbauen und abbauen
Menge: 20,000 m

**1.2.100 Gerüstbrückenkonstruktion / Vorhalten**
Gerüstbrückenkonstruktion / vorhalten
(Gebrauchsüberlasssung) in m/Woche
Menge: 620,000 mWo

**1.2.110 Dachdeckerfangschutz**
Dachdeckerfangschutz 2,00 m hoch, einschließlich den erforderlichen Auslegern und Netzen aufbauen und abbauen
Menge: 60,000 m

**1.2.120 Dachdeckerfangschutz / Vorhalten**
Dachdeckerfangschutz / vorhalten
(Gebrauchsüberlasssung) in m/Woche
Menge: 1860,000 mWo

**1.2.130 Gerüsttreppenturm**
Gerüsttreppenturm nach DIN EN 12811 Arbeitsgerüste als Aufstieg zum erreichen hochgelegener Arbeitsplätze in das Gerüst der Hauptposition integriert. Einschl. Innen- und Außengeländer aufbauen und wieder abbauen.

L: ca. 2,50 m, H: ca. 18,50 m
Menge: 1,000 Stk

**1.2.140 Gerüsttreppenturm / Vorhalten**
Gerüsttreppenturm / vorhalten
(Gebrauchsüberlasssung) in Stk./Woche
Menge: 31,000 StWo

**1.2.150 verschließbare Bautür Gerüsttreppenturm**
verschließbarer Bautür zum Schutz des Zutritts unbefugter Personen aufbauen und wieder abbauen.
Menge: 1,000 Stk

**1.2.160 verschließbare Bautür Gerüsttreppenturm / Vorhalten**
verschließbare Bautür Gerüsttreppenturm / Vorhalten
(Gebrauchsüberlasssung) in Stk./Woche
Menge: 31,000 StWo

**1.2.170 Passantenschutztunnel**
Passantenschutztunnel (Breite = 1,65 m/ Höhe 2,10 m) aufbauen und nach Abnahme der Leistungen wieder beseitigen, einschl. dem fachgerechten Verschließen von entstandenen Gerüstankerlöchern
Menge: 6,000 m

**1.2.180 Passantenschutztunnel / Vorhalten**
Passantenschutztunnel / vorhalten
(Gebrauchsüberlasssung) in m/Woche
Menge: 186,000 mWo

**1.2.190 Gerüstnetze**
Gerüstfläche mit geeigneten Netzen fachgerecht zum Schutz vor Witterungseinflüssen wie z. B. Wind, Staub, Regen, Sonne, etc., abhängen, verankern und nach Abnahme wieder beseitigen.
Menge: 1035,000 m2

**1.2.200 Gerüstnetze / Vorhalten**
Gerüstnetze/ vorhalten
(Gebrauchsüberlasssung) in m²/Woche
Menge: 32085,000 m2Wo

**1.2.210 Passantenschutzdach**
Passantenschutzdach im Bereich von Duchfahrten, Ein- und Ausgängen erstellen und nach Abnahme der Leistungen wieder beseitigen, einschl. dem fachgerechten Verschließen von entstandenen Gerüstankerlöchern.
Menge: 20,000 m

**1.2.220 Passantenschutzdach / Vorhalten**
Passantenschutzdach / vorhalten
(Gebrauchsüberlasssung) in m²/Woche
Menge: 620,000 mWo

#### Abschnitt 1.3 2. Hof (31 Wochen)

**1.3.10 Standgerüst 300 kg/m²**
Standgerüst, Stahlrohrrahmengerüst einschl. innen liegendem Leitergang, gem. Beachtung der geltenden Normen, sowie gem. der Aufbau- u. Verwendungsanleitung
der Gerüsthersteller für die Fassaden-, Klempner- u. Dachdeckerarbeiten
Gerüst auf- und auf Anweisung der Bauleitung abbauen.

Lastklasse:  4
Nutzgewicht:  300 kg/m²
Breitenklasse:  W09 (mind. 0,90m)
Menge: 350,000 m2

**1.3.20 Standgerüst / Vorhaltung**
Standgerüst /  vorhalten (Gebrauchsüberlasssung) in m²/Woche
Menge: 10850,000 m2Wo

**1.3.30 Zulage mont. VWS-Ankern**
Zulage mont. VWS-Ankern. Aufbauen und abbauen
Menge: 350,000 m2

**1.3.40 VWS-Ankern / Vorhalten**
VWS-Ankern / vorhalten (Gebrauchsüberlasssung) in m²/Woche
Menge: 1850,000 m2Wo

**1.3.50 30er-Konsolausleger**
Konsolausleger 30cm
30-iger Konsolausleger montieren und auf Anweisung der Bauleitung abbauen.
Menge: 160,000 m

**1.3.60 30er-Konsolauslege r/ Vorhalten**
30er-Konsolausleger  /  vorhalten
(Gebrauchsüberlasssung) in m/Woche
Menge: 4960,000 mWo

**1.3.70 60er-Konsolausleger**
*** Bedarfsposition ohne GB
Konsolausleger 60cm
60-iger Konsolausleger montieren und auf Anweisung der Bauleitung abbauen.
Menge: 1,000 m

**1.3.80 60er-Konsolausleger / Vorhalten**
*** Bedarfsposition ohne GB
60er-Konsolausleger  /  vorhalten
(Gebrauchsüberlasssung) in m/Woche
Menge: 1,000 mWo

**1.3.90 Gerüstbrückenkonstruktion**
Gerüstbrückenkonsturktion statisch ausreichend mit Horizontal- und Vertikalverbänden ausgestattet, zur Aufnahme der Gerüstlasten, aufbauen und abbauen
Menge: 14,000 m

**1.3.100 Gerüstbrückenkonstruktion / Vorhalten**
Gerüstbrückenkonstruktion / vorhalten
(Gebrauchsüberlasssung) in m/Woche
Menge: 434,000 mWo

**1.3.110 Dachdeckerfangschutz**
Dachdeckerfangschutz 2,00 m hoch, einschließlich den erforderlichen Auslegern und Netzen aufbauen und abbauen
Menge: 22,000 m

**1.3.120 Dachdeckerfangschutz / Vorhalten**
Dachdeckerfangschutz / vorhalten
(Gebrauchsüberlasssung) in m/Woche
Menge: 682,000 mWo

**1.3.130 Gerüsttreppenturm**
Gerüsttreppenturm nach DIN EN 12811 Arbeitsgerüste als Aufstieg zum erreichen hochgelegener Arbeitsplätze in das Gerüst der Hauptposition integriert. Einschl. Innen- und Außengeländer  aufbauen und wieder abbauen.

L: ca. 2,50 m, H: ca. 18,50 m
Menge: 1,000 Stk

**1.3.140 Gerüsttreppenturm / Vorhalten**
Gerüsttreppenturm / vorhalten
(Gebrauchsüberlasssung) in Stk./Woche
Menge: 31,000 StWo

**1.3.150 verschließbare Bautür Gerüsttreppenturm**
verschließbarer Bautür zum Schutz des Zutritts unbefugter Personen aufbauen und wieder abbauen.
Menge: 1,000 Stk

**1.3.160 verschließbare Bautür Gerüsttreppenturm / Vorhalten**
verschließbare Bautür Gerüsttreppenturm / Vorhalten
(Gebrauchsüberlasssung) in Stk./Woche
Menge: 31,000 StWo

**1.3.170 Passantenschutztunnel**
*** Bedarfsposition ohne GB
Passantenschutztunnel (Breite = 1,65 m/ Höhe 2,10 m) aufbauen und nach Abnahme der Leistungen wieder beseitigen, einschl. dem fachgerechten Verschließen von entstandenen Gerüstankerlöchern
Menge: 1,000 m

**1.3.180 Passantenschutztunnel / Vorhalten**
*** Bedarfsposition ohne GB
Passantenschutztunnel / vorhalten
(Gebrauchsüberlasssung) in m/Woche
Menge: 1,000 mWo

**1.3.190 Gerüstnetze**
Gerüstfläche mit geeigneten Netzen fachgerecht zum Schutz vor Witterungseinflüssen wie z. B. Wind, Staub, Regen, Sonne, etc., abhängen, verankern und nach Abnahme wieder beseitigen.
Menge: 400,000 m2

**1.3.200 Gerüstnetze / Vorhalten**
Gerüstnetze/ vorhalten
(Gebrauchsüberlasssung) in m²/Woche
Menge: 12400,000 m2Wo

**1.3.210 Passantenschutzdach**
*** Bedarfsposition ohne GB
Passantenschutzdach im Bereich von Duchfahrten, Ein- und Ausgängen erstellen und nach Abnahme der Leistungen wieder beseitigen, einschl. dem fachgerechten Verschließen von entstandenen Gerüstankerlöchern.
Menge: 1,000 m

**1.3.220 Passantenschutzdach / Vorhalten**
*** Bedarfsposition ohne GB
Passantenschutzdach / vorhalten
(Gebrauchsüberlasssung) in m/Woche
Menge: 1,000 mWo

#### Abschnitt 1.4 Vorderer Giebelbrandwand (12 Wochen)

**1.4.10 Schutzabdeckung**
Schutzabdeckung mit einer einfachen Lage Gummimatten und Gerüstbohlen dicht verlegt erstellen und abbauen
Menge: 30,000 m2

**1.4.20 Schutzabdeckung / Vorhaltung**
Schutzabdeckung / vorhalten
(Gebrauchsüberlasssung) in m²/Woche
Menge: 360,000 m2Wo

**1.4.30 mont. 2 Auflagerpunkten**
Montage von 2 Auflagerpunkten für die Schwerlastbrückenkonstruktion im Bereich der rechten vorderen Brandwand. Hierfür müssen im Bereich des straßen- und hofseitigen Gerüstes Schwerlastbrücken montiert bzw. ausgekragt werden. Inkl. Montage von 1,00 m hohen Gitterträgern. die Gerüstbrückenkonstruktion muss statisch ausreichend mit Horizontal- und Vertikalverbänden zur Aufnahme der Gerüstlasten ausgestattet sein. Aufbauen und abbauen.
Menge: 15,000 m

**1.4.40 2 Auflagerpunkten / Vorhalten**
2 Auflagerpunkten / vorhalten
(Gebrauchsüberlasssung) in m/Woche
Menge: 180,000 mWo

**1.4.50 mont. Schwerlastbrückenkonstruktion**
Montage einer Schwerlastbrückenkonstruktion im Bereich der Brandwand zur Aufnahme des Fassadengerüstes. Statisch ausreichend mit Horizontal- und Vertikalverbänden ausgestattet, zur Aufnahme der Gerüstlasten. Aufgrund der Spannweite von ca. 18,00 m müssen die 1,00 m hohen Gitterträger innen wie außen paarweise (doppelt) montiert werden. Aufbau und Abbau.
Menge: 18,000 m

**1.4.60 mont. Schwerlastbrückenkonstruktion / Vorhalten**
mont. Schwerlastbrückenkonstruktion / vorhalten
(Gebrauchsüberlasssung) in m/Woche
Menge: 216,000 mWo

**1.4.70 Standgerüst 200 kg/m²**
Standgerüst, Stahlrohrrahmengerüst einschl. innen liegendem Leitergang, gem. Beachtung der geltenden Normen, sowie gem. der Aufbau- u. Verwendungsanleitung
der Gerüsthersteller für die Fassaden-, Klempner- u. Dachdeckerarbeiten
Gerüst auf- und auf Anweisung der Bauleitung abbauen.

Lastklasse:  3
Nutzgewicht:  200 kg/m²
Breitenklasse:  W06 (mind. 0,60m)
Menge: 220,000 m2

**1.4.80 Standgerüst / Vorhaltung**
Standgerüst  / vorhalten
(Gebrauchsüberlasssung) in m²/Woche
Menge: 2640,000 m2Wo

**1.4.90 Zulage mont. VWS-Ankern**
Zulage mont. VWS-Ankern. Aufbauen und abbauen
Menge: 220,000 m2

**1.4.100 VWS-Ankern / Vorhalten**
VWS-Ankern / vorhalten (Gebrauchsüberlasssung) in m²/Woche
Menge: 2640,000 m2Wo

**1.4.110 30er-Konsolausleger**
Konsolausleger 30cm
30-iger Konsolausleger montieren und auf Anweisung der Bauleitung abbauen.
Menge: 110,000 m

**1.4.120 30er-Konsolausleger / Vorhalten**
30er-Konsolausleger  /  vorhalten
(Gebrauchsüberlasssung) in m/Woche
Menge: 1320,000 mWo

**1.4.130 Dachdeckerfangschutz**
Dachdeckerfangschutz 2,00 m hoch, einschließlich den erforderlichen Auslegern und Netzen aufbauen und abbauen
Menge: 18,000 m

**1.4.140 Dachdeckerfangschutz / Vorhalten**
Dachdeckerfangschutz / vorhalten
(Gebrauchsüberlasssung) in m/Woche
Menge: 216,000 mWo

**1.4.150 Gerüstnetze**
Gerüstfläche mit geeigneten Netzen fachgerecht zum Schutz vor Witterungseinflüssen wie z. B. Wind, Staub, Regen, Sonne, etc., abhängen, verankern und nach Abnahme wieder beseitigen.
Menge: 250,000 m2

**1.4.160 Gerüstnetze / Vorhalten**
Gerüstnetze/ vorhalten
(Gebrauchsüberlasssung) in m²/Woche
Menge: 3000,000 m2Wo

**1.4.170 prüffähige statische Berechnung**
prüffähige statische Berechnung inkl. der Montagezeichnungen, jedoch ausschließlich der Prüfgebühren
Menge: 1,000 Stk

#### Abschnitt 1.5 hintere Giebelbrandwand / Garagen (12 Wochen)

**1.5.10 Schutzabdeckung**
Schutzabdeckung mit einer einfachen Lage Gummimatten und Gerüstbohlen dicht verlegt erstellen und abbauen
Menge: 30,000 m2

**1.5.20 Schutzabdeckung / Vorhaltung**
Schutzabdeckung / vorhalten
(Gebrauchsüberlasssung) in m²/Woche
Menge: 360,000 m2Wo

**1.5.30 mont. Schwerlaststütze**
mont. Schwerlaststütze in der Garage des Nachbarn gegründet und kraftschlüssig zwischen Boden und Decke eingespannt zur Einleitung / bzw. Durchleitung der Lasten aus dem Zwischenauflager der Schwerlastbrückenkonstruktion statisch ausreichend mit Horiziontal- und Vertikalverbänden versehen, zur Afnahme der Gerüstlasten, aufbauen und abbauen

L= ca. 1,00 m; B: ca. 0,70 m; H=ca. 3,10 m; inkl. lastverteilender Bohlen
Menge: 2,000 Stk

**1.5.40 mont. Schwerlaststütze / Vorhaltung**
mont. Schwerlaststütze / vorhalten
(Gebrauchsüberlasssung) in Stk./Woche
Menge: 12,000 StWo

**1.5.50 mont. 2 Auflagerpunkten**
Montage von 2 Auflagerpunkten für die Schwerlastbrückenkonstruktion im Bereich der rechten vorderen Brandwand. Hierfür müssen im Bereich des straßen- und hofseitigen Gerüstes Schwerlastbrücken montiert bzw. ausgekragt werden. Inkl. Montage von 1,00m hohen Gitterträgern. die Gerüstbrückenkonstruktion muss statisch ausreichend mit Horizontal- und Vertikalverbänden zur Aufnahme der Gerüstlasten ausgestattet sein. Aufbauen und abbauen.
Menge: 15,000 m

**1.5.60 2 Auflagerpunkten / Vorhalten**
2 Auflagerpunkten / vorhalten
(Gebrauchsüberlasssung) in m/Woche
Menge: 180,000 mWo

**1.5.70 mont. Schwerlastbrückenkonstruktion**
Montage einer Schwerlastbrückenkonstruktion im Bereich der Brandwand zur Aufnahme des Fassadengerüstes. Statisch ausreichend mit Horizontal- und Vertikalverbänden ausgestattet, zur Aufnahme der Gerüstlasten. Aufgrund der Spannweite von ca. 18,00 m müssen die 1,00 m hohen Gitterträger innen wie außen paarweise (doppelt) montiert werden. Aufbau und Abbau.
Menge: 18,000 m

**1.5.80 mont. Schwerlastbrückenkonstruktion / Vorhalten**
mont. Schwerlastbrückenkonstruktion / vorhalten
(Gebrauchsüberlasssung) in m/Woche
Menge: 216,000 mWo

**1.5.90 Standgerüst 200 kg/m²**
Standgerüst, Stahlrohrrahmengerüst einschl. innen liegendem Leitergang, gem. Beachtung der geltenden Normen, sowie gem. der Aufbau- u. Verwendungsanleitung
der Gerüsthersteller für die Fassaden-, Klempner- u. Dachdeckerarbeiten
Gerüst auf- und auf Anweisung der Bauleitung abbauen.

Lastklasse:  3
Nutzgewicht:  200 kg/m²
Breitenklasse:  W06 (mind. 0,60m)
Menge: 220,000 m2

**1.5.100 Standgerüst / Vorhaltung**
Standgerüst  / vorhalten
(Gebrauchsüberlasssung) in m²/Woche
Menge: 2640,000 m2Wo

**1.5.110 Zulage mont. VWS-Ankern**
Zulage mont. VWS-Ankern. Aufbauen und abbauen
Menge: 220,000 m2

**1.5.120 VWS-Ankern / Vorhalten**
VWS-Ankern / vorhalten (Gebrauchsüberlasssung) in m²/Woche
Menge: 2640,000 m2Wo

**1.5.130 30er-Konsolausleger**
Konsolausleger 30cm
30-iger Konsolausleger montieren und auf Anweisung der Bauleitung abbauen.
Menge: 110,000 m

**1.5.140 30er-Konsolausleger / Vorhalten**
30er-Konsolausleger  /  vorhalten
(Gebrauchsüberlasssung) in m/Woche
Menge: 1320,000 mWo

**1.5.150 Dachdeckerfangschutz**
Dachdeckerfangschutz 2,00 m hoch, einschließlich den erforderlichen Auslegern und Netzen aufbauen und abbauen
Menge: 18,000 m

**1.5.160 Dachdeckerfangschutz / Vorhalten**
Dachdeckerfangschutz / vorhalten
(Gebrauchsüberlasssung) in m/Woche
Menge: 216,000 mWo

**1.5.170 Gerüstnetze**
Gerüstfläche mit geeigneten Netzen fachgerecht zum Schutz vor Witterungseinflüssen wie z. B. Wind, Staub, Regen, Sonne, etc., abhängen, verankern und nach Abnahme wieder beseitigen.
Menge: 250,000 m2

**1.5.180 Gerüstnetze / Vorhalten**
Gerüstnetze/ vorhalten
(Gebrauchsüberlasssung) in m²/Woche
Menge: 3000,000 m2Wo

**1.5.190 prüffähige statische Berechnung**
prüffähige statische Berechnung inkl. der Montagezeichnungen, jedoch ausschließlich der Prüfgebühren
Menge: 1,000 Stk

#### Abschnitt 1.6 Sonstiges

**1.6.10 Covivio Banner**
*** Pauschalposition
in Abstimung mit AG 4 Stk. Covivio Banner á 2 x 2 m (qaudratisch), aus Covivio Service-Center (Berlin) abholen, zur Baustelle liefern, montieren und nach Abschluss der Maßnahme, demontieren und Rücktransport in Covivio-Service Center (Berlin)
Menge: 1,000 psch

**1.6.20 Stundenlohn Facharbeiter**
Für evtl. erforderliche Arbeiten, die nicht im Leistungsverzeichnis erfaßt sind und gegen Nachweis zur Ausführung kommen, werden verrechnet für Facharbeiter
Menge: 10,000 Std

**1.6.30 Straßenlandsondernutzung**
*** Pauschalposition
Einholung der Straßenlandsondernutzung bei den zuständigen Stellen im Namen und Untervollmacht des Bauherren. Die Kosten der Straßenlandsondernutzung trägt der Bauherr.
Inkl. etwaiger Verlängerungen im Zuge der Leistungserbringung.
Menge: 1,000 psch

**1.6.40 Verkehrsrechtliche Anordnung**
*** Pauschalposition
Beantragung der verkehrsrechtlichen Anordnung bei den zuständigen Behörden einschl. der Erstellung eines
Verkehrszeichenplanes. Inkl. etwaiger Verlängerungen im Zuge der Leistungserbringung.
Menge: 1,000 psch
